# Mensa Essenheim Ausschreibungen kompl
Angebotsaufforderung (GAEB DA XML 3.3, DA83)
Projekt: 2506-MGE
Währung: EUR
Erstellt mit: GXML Toolbox V3.3 R20220330, ORCA AVA 27 27.00.00, 23.09.2026

## Baubeschreibung
1. Allgemeine Angaben zum Bauvorhaben

Name und Anschrift des Auftraggebers:
Verbandsgemeinde Nieder-Olm
Pariser Straße 110
55268 Nieder-Olm

Beschreibung des Bauvorhabens:
Bei dem Bauvorhaben handelt es sich um den Neubau einer Mensa für die Grundschule Essenheim.
Der Neubau wird als Anbau an den bestehenden Gebäudekomplex der Grundschule errichtet.

Der aus 2 Gebäudeteilen, Verbindungsbau mit Erschließungsfluren zum Bestand und teilunterkellertes, eingeschossiges Hauptgebäude mit Mensa, Küche, Treppenhaus, WCs und Haustechnik bestehende Komplex wird in Stahlbeton- und Massivholzbauweise auf Basis von Brettsperrholzelementen erstellt.
Das Hauptgebäude ist mit seinem em UG in den Hang eingeschoben, während der Verbindungsbau als zweigeschossiger Gebäudeteil zwischen Anbau und Bestand vermittelt.

Das Gebäude erhält ein ziegelgedecktes Satteldach in Holzbauweise während der Verbindungsbau ein Flachdach erhält. Die Mensa stellt sich als eingeschossiger Saal dar, mit einer maximalen Raumhöhe bis in den First des offenen Dachraum von ca. 5,30m. Die Satteldachkonstruktion wird durch Bretsperrholzelemente auf einem Stahlbetonrahmen gehalten.

Der hinter dem Speisesaal liegende Bereich beinhaltet Küche und Nebenräume sowie Sanitär- und Umkleidebereiche. Im Dachraum darüber befinden sich Lüftungstechnik mit Zu- und Abluftleitungen.

Im Untergeschoss befinden sich der Haustechnikraum mit der Lüftungsanlage, Wärmeerzeugung und -verteilung sowie der Hausanschluss. Daneben liegen hier die WC-Räume für die Mensa und das TRH.

Alle Gebäudeteile mit Ausnahme des Dachraumes können barrierefrei erschlossen werden.
Vom Schulhof aus gelangt man ebenerdig direkt in die Mensa, vom Bestandsgebäude aus ist dies über den Verbindungsbau im UG und EG möglich. Ein weiterer Zugang von außen befindet sich straßenseitig im UG. Im Hauptgebäude verbindet ein Aufzug UG und EG.

Bestand, Verbindungsbau und neuer Anbau bilden einen dreiseitig gefassten Innenhof, der sich mit Sitz- und Treppenstufen sowie höhenmäßig abgestuften Grünflächen vom EG-Niveau zum UG entwickelt.

Die Fassaden erhalten ein Wärmedämm-Verbundsystem aus mineralischem Dämmstoff. Der Verbindungsbau erhält als äußeren Abschluss über seine gesamte Länge eine Pfosten-Riegel-Konstruktion.

2. Angaben zur Örtlichkeit

Anschrift der Baustelle:
Münchhofpforte 20
55270 Essenheim

Lage des Grundstücks:
Das Grundstück befindet sich in Essenheim Neubaugebiet Domherrngärten im Geltungsbereich des Bebauungsplans "Grunbdschule Urplan" und hat eine fast rechteckige Form. Drei der vier Grundstücksseiten sind fast über die gesamte Länge grenzständig bebaut. Es bestehen an zwei der vier Seiten beengte Zufahrtsmöglichkeiten mit geringen Radien für Fahrzeuge über bestehende Fuß-/Fahrwege.

Die Liegenschaft ist über die Straße Münchhofpforte erreichbar.

Anzahl und Höhe der geplanten Geschosse: Teilunterkellert, Erdgeschoss
Besondere Umstände: Bestehende Schulbebauung

3. Termine und Fristen

Vorgesehener Beginn der Baumaßnahme: 29.03.2026
Geplante Dauer der Baumaßnahme: 16 Monate
Vorgesehener Beginn der Arbeiten dieses Leistungsverzeichnisses: KW 7 / 2027
Geplante Dauer der Baumaßnahme: 53 Arbeitstage

4. Angaben zur Baustelle

4.1. Baugrund

Baugrund gemäß Baugrundgutachten vom 18.08.2025:
0,0 - 0,4 unter GOK: Holzhackschnitzel bzw. Mutterboden (RKS 1 bzw. RKS 2 und 3)
0,4 - 1,2-1,6 unter GOK überwiegend leichtplastische, nachrangig mittelplastische aufgefüllte Schluffe (Schicht 2) mit wechselnden Ton-, Sand- und nachrangig Kiesanteilen aufgeschlossen, die gemäß DIN 18196 in die Bodengruppen UL und nachrangig UM eingestuft werden. Die Konsistenz der Schluffe war nach der Bohrgutansprache halbfest. Als anthropogene Beimengungen wurden Ziegelbruchstücke, Kohle- und Wurzelreste sowie Schotter festgestellt. Weitere organoleptische Auffälligkeiten (Farbe, Geruch) wurden im Zuge der Probeentnahme nicht wahrgenommen

Unterhalb der aufgefüllten Schluffe der Schicht 2 stehen im Bereich der RKS 1 bis 6,4 m unter GOK  im Bereich der RKS 2 bis 6,6 m unter GOK und im Bereich der RKS 3 bis zur Endteufe von 6,0 m unter GOK leicht- bis mittelplastische steife bis halbfeste und halbfeste Schluffe mit wechselnden Ton-, Sand- und Kiesanteilen an, die gemäß DIN 18196 überwiegend in die Bodengruppen UL, UM, TM und nachrangig GU* und SU* eingestuft werden.

Unterhalb der Schluffe stehen im Bereich der RKS 1 bis zur Endteufe von 7,0 m unter GOK und im Bereich der RKS 2 bis zur Endteufe von 6,9 m unter GOK ausgeprägt plastische halbfeste Tone (Schicht 4) mit schwach schluffigen Beimengungen an, die gemäß DIN 18196 in die Bodengruppe TA eingestuft werden. Bei der DPH 1 und DPH 2 lagen die Eindringwiderstände in dieser Schicht zwischen 8 und maximal 15 Schlägen je 10 cm Eindringtiefe.

4.2. Lage und Transportwege
Zufahrtmöglichkeiten:
Das Grundstück wird über eine seitliche Stichstraße der Straße Münchhofpforte erschlossen. Weitere Angaben können dem Baustelleneinrichtungsplan entnommen werden.

4.3. Sonstige Baustelleneinrichtung
Ver- und Entsorgungsleitungsanschlüsse für:
Wasser: bauseits vorhanden
Strom: bauseits vorhanden
Abwasser: öfftl. Kanal

4.4. Sonstige Angaben zur Baustelle
Schutz vorhandenen Bewuchses: Es sind mehrere großkronige Bestandsbäume (d=35-40 cm) zu schützen und zu erhalten.
Das Grundstück wurde nicht auf vermutete Kampfmittel untersucht.

5. Angaben zur Ausführung
Siehe Angaben Leistungsbereiche

6. Entsorgung von Abfall nach DIN 18299
Die Entsorgung von Abfall nach den Abschnitten 4.1.11 und 4.1.12 ATV DIN 18299 hat umgehend,
spätestens täglich zum Abschluss der jeweiligen Arbeiten, zu erfolgen.

7. Sicherheits- und Gesundheitskoordination
Mit der Sicherheits- und Gesundheitskoordination ist beauftragt:

AMD TÜV Arbeitsmedizinische Dienste GmbH
TÜV Rheinland Group
Zentrum Koblenz
Hans-Böckler-Str. 6
56070 Koblenz

## Estricharbeiten
Technische Vorbemerkung - Estricharbeiten

1. Mitgeltende Normen und Regeln

Allgemeines

Es gelten jeweils die Normen und Regeln in der zum Vertragsschluss gültigen Fassung einschließlich der Änderungen, Berichtigungen und Beiblätter.

Soweit in der Leistungsbeschreibung auf Technische Spezifikationen, z.B. nationale Normen, mit denen Europäische Normen umgesetzt werden, europäisch technische Bewertungen, gemeinsame technische Spezifikationen, Internationale Normen, Bezug genommen wird, werden auch ohne den ausdrücklichen Zusatz: "oder gleichwertig", immer gleichwertige Technische Spezifikationen in Bezug genommen.

DIN 4109-1
Schallschutz im Hochbau - Teil 1: Mindestanforderungen

DIN 4109-2
Schallschutz im Hochbau - Teil 2: Rechnerische Nachweise der Erfüllung der Anforderungen

DIN EN 1264-4
Raumflächenintegrierte Heiz- und Kühlsysteme mit Wasserdurchströmung - Teil 4: Installation

DIN EN 13318
Estrichmörtel und Estriche - Begriffe

DIN EN ISO 29469
Wärmedämmstoffe für das Bauwesen - Bestimmung des Verhaltens bei Druckbeanspruchung

BEB-Hinweisblatt 1.1
Hinweise zur Abdichtung von Fußböden im Innenbereich in Kombination mit Verbundabdichtungen (AIV)
Herausgeber: Bundesverband Estrich und Belag e.V.

BEB-Hinweisblatt 3.1
Verlegung von MW-Trittschalldämmplatten nach DIN EN 13162
Herausgeber: Bundesverband Estrich und Belag e.V.

BEB-Hinweisblatt 3.2
Verlegung von EPS-Trittschalldämmplatten nach DIN EN 13163
Herausgeber: Bundesverband Estrich und Belag e.V.

BEB-Hinweisblatt 3.4
Hinweise Trittschallschutz von Fußbodenkonstruktionen
Herausgeber: Bundesverband Estrich und Belag e.V.

BEB-Hinweisblatt 4.1
Untergründe für Industrieestriche - Anforderungen, Prüfung und Vorbehandlung
Herausgeber: Bundesverband Estrich und Belag e.V.

BEB-Hinweisblatt 4.2
Hinweise zur Verlegung von dicken Zement-Verbundestrichen
Herausgeber: Bundesverband Estrich und Belag e.V.

BEB-Hinweisblatt 4.4
Hinweise für die Verlegung von Zementestrichen
Herausgeber: Bundesverband Estrich und Belag e.V.

BEB-Hinweisblatt 4.5
Hinweise für die Verlegung von Estrichen in der kalten Jahreszeit
Herausgeber: Bundesverband Estrich und Belag e.V.

BEB-Hinweisblatt 4.6
Hinweise zur Planung und Ausführung von Fußbodenkonstruktionen bei Rohren, Leitungen und Einbauteilen auf Rohdecken
Herausgeber: Bundesverband Estrich und Belag e.V.

BEB-Hinweisblatt 4.10.2
Rohrsystem auf/in Dämmplatte im/mit Nassestrich
Herausgeber: Bundesverband Estrich und Belag e.V.

BEB-Hinweisblatt 4.11
Einbauteile in Estrichen im Wohnungs- und Gewerbebau
Herausgeber: Bundesverband Estrich und Belag e.V.

BEB-Hinweisblatt 4.13
Dünnschichtige Heizestriche im Neu- und Bestandsbau
Herausgeber: Bundesverband Estrich und Belag e.V.

BEB-Hinweisblatt 5.1
Hinweise für Fugen in Estrichen, Teil 1: Fugen in Industrieestrichen
Herausgeber: Bundesverband Estrich und Belag e.V.

BEB-Hinweisblatt 5.2
Hinweise für Fugen in Estrichen, Teil 2: Fugen in Estrichen und Heizestrichen auf Trenn- und Dämmschichten nach DIN 18560-2 + DIN 18560-4
Herausgeber: Bundesverband Estrich und Belag e.V.

BEB-Hinweisblatt 5.5
Leitfaden zur Herstellung von Zementestrichmörteln im Innenbereich
Herausgeber: Bundesverband Estrich und Belag e.V.

BEB-Hinweisblatt 5.6
Oberflächenbeschaffenheit von zementgebundenen Industrieböden
Herausgeber: Bundesverband Estrich und Belag e.V.

BEB-Hinweisblatt 5.7
Ausführung von Fußbodenflächen ohne Gefälle mit Bodenablauf
Herausgeber: Bundesverband Estrich und Belag e.V.

BEB-Hinweisblatt 6.2
Bauklimatische Voraussetzungen zur Trocknung von Estrichen
Herausgeber: Bundesverband Estrich und Belag e.V.

BEB-Hinweisblatt 6.5
Protokoll zum Belegreifheizen des Estrichs
Herausgeber: Bundesverband Estrich und Belag e.V.

BEB-Hinweisblatt 6.6
Risse in zementgebundenen Industrieböden
Herausgeber: Bundesverband Estrich und Belag e.V.

BEB-Hinweisblatt 6.8
Hinweise zur Trocknung von Zementestrichen in Innenräumen
Herausgeber: Bundesverband Estrich und Belag e.V.

BEB-Hinweisblatt 8.1
Prüfung und Beurteilung von Untergründen für die Verlegung von elastischen und textilen Bodenbelägen, Laminat, mehrschichtig modularen Fußbodenbelägen, Holzfußböden, Holzpflaster und Kork im Alt- und Neubau
Herausgeber: Bundesverband Estrich und Belag e.V.

BEB-Hinweisblatt 8.1.1
Vorbereitung von Untergründen und Verlegen von elastischen und textilen Bodenbelägen, Laminat, mehrschichtig modularen Fußbodenbelägen, Holzfußböden, Holzpflaster und Kork im Alt- und Neubau
Herausgeber: Bundesverband Estrich und Belag e.V.

BEB-Hinweisblatt 8.2
Vorbereitende Maßnahmen zur Verlegung von Oberbodenbelägen auf Zement- und Calciumsulfatheizestrichen
Herausgeber: Bundesverband Estrich und Belag e.V.

BEB-Hinweisblatt 8.3
Arbeitsanweisung CM-Messung
Herausgeber: Bundesverband Estrich und Belag e.V.

BEB-Hinweisblatt 8.6
Hinweise zur Planung und Verlegung großformatiger, keramischer Fliesen und Platten, Beton-, Natur- und Kunstwerkstein auf Zementestrichen im Innenbereich
Herausgeber: Bundesverband Estrich und Belag e.V.

BEB-Hinweisblatt 8.6.1
Verlegung von keramischen Fliesen und Platten, Beton- und Naturwerksteinen auf schwimmend und auf Trennschicht verlegten Zementestrichen mit erhöhter Restfeuchte
Herausgeber: Bundesverband Estrich und Belag e.V.

BEB-Hinweisblatt 8.6.2
Hinweise zur Planung und Verlegung keramischer Fliesen und Platten auf Bodenplatten und Geschossdecken aus Beton und Stahlbeton
Herausgeber: Bundesverband Estrich und Belag e.V.

BEB-Hinweisblatt 9.1
Oberflächenzug- und Haftzugfestigkeit von Fußböden - Allgemeines, Prüfung, Einflüsse, Beurteilung
Herausgeber: Bundesverband Estrich und Belag e.V

BVF Merkblatt
Schnittstellenkoordination bei Flächenheizungs- und Flächenkühlungssystemen in Neubauten
Bundesverband Flächenheizungen und Flächenkühlungen e.V.

BVF Merkblatt
Schnittstellenkoordination bei Flächenheizungs- und Flächenkühlsysteme in bestehenden Gebäuden
Bundesverband Flächenheizungen und Flächenkühlungen e.V.

BVF Richtlinie 1
Wärme- und Trittschalldämmung beheizter und gekühlter Fußbodenkonstruktionen
Bundesverband Flächenheizungen und Flächenkühlungen e.V.

BVF Richtlinie 2
Rohrsysteme und elektrische Heizleitungen in Flächenheizungen und Flächenkühlungen
Bundesverband Flächenheizungen und Flächenkühlungen e.V.

BVF Richtlinie 3
Herstellung beheizter/gekühlter Fußbodenkonstruktionen im Wohnungsbau
Bundesverband Flächenheizungen und Flächenkühlungen e.V.

BVF Richtlinie 4
Steuerung und Regelung von Flächenheizungen und -kühlungen auf Basis von Warm-/Kaltwasser für den Wohnungsbau
Bundesverband Flächenheizungen und Flächenkühlungen e.V.

BVF Richtlinie 5
Wasserdurchströmte Flächenheiz- und Kühlsysteme. Die ideale Voraussetzung für die Nutzung regenerativer Energien in der Gebäudeheizung /-Kühlung
Bundesverband Flächenheizungen und Flächenkühlungen e.V.

BVF Richtlinie 7
Herstellung von Wandheiz - und - kühlsystemen im Wohnungs-, Gewerbe- und Industriebau
Bundesverband Flächenheizungen und Flächenkühlungen e.V.

IVK TKB-Merkblatt 14
Schnellzementestriche und Zementestriche mit Estrichzusatzmitteln
Herausgeber: Industrieverband Klebstoffe e.V.

IVK TKB-Merkblatt 16
Anerkannte Regeln der Technik bei der CM-Messung
Herausgeber: Industrieverband Klebstoffe e.V.

IVK TKB-Merkblatt 17
Auswirkungen des Raumklimas auf Bodenbeläge und Verlegewerkstoffe während der Verlegung und der Nutzung
Herausgeber: Industrieverband Klebstoffe e.V.

IVK TKB-Merkblatt 18
KRL-Methode - Messung und Beurteilung der Feuchte von mineralischen Estrichen
Herausgeber: Industrieverband Klebstoffe e.V.

RAL-GZ 818
Estriche - Gütesicherung
Herausgeber: RAL Deutsches Institut für Gütesicherung und Kennzeichnung e.V.

VdS 2021
Baustellen - Unverbindlicher Leitfaden für ein umfassendes Schutzkonzept
Herausgeber: Gesamtverband der Deutschen Versicherungswirtschaft e.V. (GDV)

2. Angaben zur Baustelle

Allgemeine Angaben

Lage und Transportwege

Die Arbeiten sind in folgenden Geschossen auszuführen: Untergeschoss und Erdgeschoss

3. Angaben zu Stoffen und Bauteilen

Dokumentation:
Es ist eine Dokumentation anzufertigen und nach Baufortschritt unaufgefordert zu übergeben.
Die Übergabe erfolgt digital und mit Gliederungsverzeichnis und Ordnerstruktur. Die Dokumentation ist dem Baufortschritt gemäß fortzuschreiben.
Die Dokumentation umfasst lückenlos folgende Nachweise der eingebauten Bauprodukte, Materialien und Bauarten: Produktdatenblätter, Technische Merkblätter, Sicherheitsdatenblätter, abZ, abP, Leistungserklärungen, Übereinstimmungsnachweise, Lieferscheine, Herkunftsnachweise, Umwelt-Produktdeklarationen (EPD), Reinigungsanweisungen, etc.

4. Angaben zur Ausführung

Allgemeines

Vor Ausführungsbeginn hat der Auftragnehmer mit dem Auftraggeber festzulegen, wo das zu verwendende Material auf der Baustelle gelagert werden kann, um gegenseitige Störungen der am Bau beteiligten Handwerker während der Bauausführung zu vermeiden.

Säulen von Schwenkarmaufzügen dürfen nicht zwischen Balkonen oder Kragplatten eingespannt werden; beim Einspannen in Mauerwerksöffnungen sind diese vor Beschädigungen zu schützen, nach Möglichkeit sind Fensterwinkel zu verwenden.

Alle Maße sind vor der Ausführung am Bau zu überprüfen, sofern keine Detailzeichnungen mit verbindlichen Maßangaben vorliegen.

Vor Beginn der Arbeiten sind die tatsächlichen Einbauhöhen bezogen auf das gesamte Ausbausystem mit der Bauleitung abzustimmen, falls unzulässige Toleranzen oder Änderungen des geplanten Fußbodenaufbaus festgestellt oder vermutet werden.

Bei Schleifarbeiten im Trockenverfahren sind Absauggeräte zu verwenden.

Ergibt sich bei der Überprüfung, dass geplante Estrichdicken nicht eingehalten werden können, darf erst nach vorheriger Abstimmung mit der Bauleitung die Leistung weiter ausgeführt werden.

Vor Ausführungsbeginn hat der Auftragnehmer mit dem Auftraggeber festzulegen, wo die Misch- und Fördereinrichtungen aufgestellt werden können, ohne andere am Bau beteiligten Handwerker während der Bauausführung zu behindern.

Während der Ausführung ist zu beachten, dass Öffnungen von Abläufen, Rohren u. dgl. verschlossen sind und dass Einrichtungsgegenstände vor Verschmutzung geschützt werden.

Bei der Verwendung von Fassadenaufzügen oder sonstigen Fördereinrichtungen ist die Fassade einschließlich der Öffnungen vor Verschmutzung zu schützen. Die dazu erforderlichen Leistungen sind Bestandteil der Baustelleneinrichtung des Auftragnehmers.

Bereits fertig gestellte Leistungen Dritter, wie Sichtbetonbauteile, Installationen, Beschichtungen von Heizkörpern, Türen, Holzbauteile, Treppen, Beläge etc. sind vom Auftragnehmer gegen Beschädigung und Verschmutzung wirksam zu schützen. Verunreinigungen sind umgehend zu beseitigen.

Für den Bodeneinstand von nach dem Estrich einzubauenden Zargen sind Türöffnungen entsprechend auszusparen. Nach erfolgtem Einbau der Zargen ist der Estrich in diesem Bereich fachgerecht zu schließen.

Aussparungen sind zu schalen.

Fertig gestellte Estrichflächen sind abzusperren, das benötigte Absperrmaterial hat der Auftragnehmer zu stellen.

Zementestriche, bei denen die Gefahr des Aufschüsselns besteht, sind für einen Zeitraum von mindestens 2 Wochen ab Verlegung mit einer Kunststofffolie abzudecken.

Die Estrichoberfläche muss nach Freigabe zur Begehbarkeit so widerstandsfähig sein, dass sie bis zur Verlegung des Oberbodens die üblichen Belastungen des Baubetriebs ohne Schaden aufnehmen kann.

Ist eine Bauaustrocknung mit Trockengeräten vorgeschrieben bzw. im Leistungsverzeichnis enthalten, so ist bis auf den vorgegebenen Sollwert zu trocknen. Zum Nachweis ist ein Hygrometer aufzustellen.

Fugen

Trennfugen, Bewegungsfugen und Anschlussfugen an andere Bauteile sind von Mörtelbrücken und Verunreinigungen, die die Funktion der Fugen beeinträchtigen, freizuhalten.

Notwendige Fugen sind nach einem Fugenplan anzulegen. Die einzelnen Felder sind ohne Arbeitsunterbrechung herzustellen. Bewehrungen sind bei Bewegungsfugen zu unterbrechen.

Dämmungen

Randstreifen dürfen durch den Auftragnehmer nicht vor der Verlegung der Bodenbeläge entfernt werden.
Die Randstreifen werden von den Auftragnehmern für die Bodenbelagarbeiten entfernt.

Erkennt der Auftragnehmer Umstände, die die Schalldämmung beeinträchtigen können, hat er die Bauleitung darüber zu informieren.

Metallteile wie Abläufe, Rohre, Standkonsolen, Trennschienen u. dgl. dürfen keine starre Verbindung mit dem Estrich besitzen; sie sind mit Dämmstreifen zu ummanteln und ggf. gegen chemische Einflüsse aus dem Estrich zu schützen.

Dämmschichten sind an im Fußbodenaufbau befindlichen Rohrleitungen kantengerade zu verlegen. Eine akustische Entkopplung ist zu garantieren. Rohrbefestigungen dürfen keinen Schall auf die Decke übertragen.

Bevor durch den Einbau des Estrichs die Dämmung verdeckt wird, muss die Leistung durch die Bauleitung abgenommen werden.

Heizestrich

Bewegungs- und Randfugen querende Leitungen sind in Hülsen zu führen.

Der Auftragnehmer hat der Bauleitung seine Freigabe zum Aufheizen unaufgefordert mitzuteilen.

Vor dem Einbringen des Estrichs ist zu prüfen, dass vom Verleger der Fußbodenheizung je 200 m² Fläche  mindestens drei Messstellen ausgewiesen sind, an denen später problemlos ohne Gefahr der Beschädigung von Rohren die Probeentnahme zur Messung der Restfeuchte möglich ist. Fehlen solche markierten Messstellen, ist die Bauleitung vor Beginn der Arbeiten zu informieren.

5. Sonstige Angaben

Der Auftragnehmer hat dafür Sorge zu tragen, dass während der Ausführung seiner Leistungen immer mindestens ein fließend deutsch sprechender Mitarbeiter seiner Firma auf der Baustelle anwesend ist.

Zu den auf der Baustelle vorzuhaltenden Ausführungsunterlagen zählt neben den Ausführungsplänen auch eine Ausfertigung dieser Leistungsbeschreibung.

## 07 Estricharbeiten
EP-Anteile: Lohn; Material; Gerät; Sonstiges

### Titel 01 Mensa

#### Bereich 01.01 Untergrund/Dampfsperren/Trennschichten

##### Abschnitt 01.01.01 Vorbereiten des Untergrundes

**01.01.01.1 Untergrund reinigen, grober Schmutz**
Reinigen des Untergrunds von grober Verschmutzung, z.B. Gips-, Mörtel-, Farbreste oder Öl.
Ausführung : Untergrund reinigen
Art des Untergrunds  : 'Betonplatte'
Art der Verschmutzung : Staub, Mörtelreste, Farbe
Menge: 349,000 m²

**01.01.01.2 Untergrundvorbereitung, Risse vergießen**
Risse sowie Scheinfugen aufweiten und absaugen. Alle 25 cm einen Querschnitt setzen und absaugen sowie Einbau von Wellenverbindern in die Querschnitte und Vergießen der Risse und Querschnitte mit Gießharz. Oberfläche mit feinem Quarzsand abstreuen.
Untergrundvorbereitung : Risse vergießen
Material : Kunstharz
Breite : 4 mm
Menge: 15,000 m

##### Abschnitt 01.01.02 Dampfsperren, Abdichtungen

**01.01.02.1 Abdichtung Bodenplatte W1.1-E einlagig Bitumen-Dichtungsbahn HDPE KSK BA Kaltselbstklebeverf**
*** EP-Aufgliederung gefordert
STLB-Bau 2026-04 018
Abdichtung erdberührter Bodenplatten DIN 18533-1 und DIN 18533-2, Raumnutzungsklasse RN2-E (übliche Anforderung), Wassereinwirkungsklasse W1.1-E (Bodenfeuchte und nichtdrückendes Wasser bei Bodenplatten und erdberührten Wänden), Rissklasse R1-E (gering), Rissüberbrückungsklasse RÜ1-E (geringe Rissüberbrückung bis 0,2 mm), einlagig, kaltselbstklebende Bitumen-Dichtungsbahnen mit HDPE-Trägerfolie KSK, Anwendungstyp DIN/TS 20000-202 BA (Bahn für Bauwerksabdichtung), im Kaltselbstklebeverfahren aufbringen.
Menge: 196,000 m2

**01.01.02.2 Anschluss Abdichtung, Estrich**
Abdichtungslage unter Estrich an aufgehenden Bauteilen ca. 15 cm hochziehen, inkl. Ausbildung von Innen- und Außenecken.
Das Brechen oder Abknicken der Bahnen in den Eckbereichen ist mit geeigneten Maßnahmen zu verhindern.
Bauteil : Abdichtung
Einbauort : Aufkantung
Arbeitsschritt : Anschluss
Höhe Aufkantung : ca. 15 cm
Menge: 46,000 m

**01.01.02.3 Bodeneinlauf, DN 100 eindichten**
Bodeneinlauf eindichten, bis DN 100.
Bauteil : Bodeneinlauf
Arbeitsschritt : eindichten
Nenngröße : DN 100
Anschluss : Klebe- oder Klemmflansch
Einbauort  : '.Sanitärräume UG'
Menge: 6,000 St

##### Abschnitt 01.01.03 Trennschichten, Abdeckungen

**01.01.03.1 Abdeckung, PE-Folie 0,2 mm, 2-lagig, Dämmung, Estrich**
Abdeckung der Dämmschicht unter Estrich mit Kunststofffolie, zweilagig, Stöße 10 cm überlappt und verklebt, seitlich über Estrichoberkante hochgezogen.
Bauteil : Abdeckung
Einbauort : Dämmschicht unter Estrich
Material : PE-Folie
Dicke Folie : 0,2 mm
Anzahl Lagen : 2-lagig
Menge: 349,000 m²

#### Bereich 01.02 Dämmungen

##### Abschnitt 01.02.01 Wärmedämmung

**01.02.01.1 Wärmedämmung, EPS, 035, 50 mm**
Polystyrol-Hartschaumplatten, einlagig, als Wärmedämmung unter Estrich.
Bauteil: Wärmedämmung
Anzahl Lagen: 1-lagig
Untergrund: 'Bituminöse Abdichtung'
Dämmung: Polystyrol-Hartschaumplatten
Wärmeleitfähigkeit (Bemessungswert): 0,035 W/(mK)
Baustoffklasse : B1
Brandverhalten : E
Anwendungsgebiet : DEO
Plattendicke : 50 mm
Menge: 24,000 m²

**01.02.01.2 Wärmedämmung, EPS, 035, 60 mm**
Polystyrol-Hartschaumplatten, einlagig, als Wärmedämmung unter Estrich.
Bauteil : Wärmedämmung
Anzahl Lagen : 1-lagig
Untergrund  : 'Bituminöse Abdichtung'
Dämmung : Polystyrol-Hartschaumplatten
Wärmeleitfähigkeit (Bemessungswert) : 0,035 W/(mK)
Baustoffklasse : B1
Brandverhalten : E
Plattendicke : 60 mm
Menge: 32,000 m²

**01.02.01.3 Wärmedämmung, XPS, 035, 60 mm**
Extrudierte Polystyrol-Hartschaumplatten, mit Stufenfalz, einlagig, als Wärmedämmung unter Estrich.
Bauteil : Wärmedämmung
Anzahl Lagen : 1-lagig
Untergrund  : 'Bodenplatte'
Dämmung : extrudierte Polystyrol-Hartschaumplatten
Kantenausbildung : Stufenfalz
Wärmeleitfähigkeit (Bemessungswert) : 0,035 W/(mK)
Baustoffklasse : B1
Brandverhalten : E
Anwendungsgebiet : DEO
Druckbelastbarkeit Dämmstoff  : '700 kPa / 0,7 n/qmm'
Plattendicke : 60 mm
Menge: 95,000 m²

**01.02.01.4 Wärmedämmung, XPS, 035, 30 mm**
Extrudierte Polystyrol-Hartschaumplatten, mit Stufenfalz, einlagig, als Wärmedämmung unter Estrich.
Bauteil : Wärmedämmung
Anzahl Lagen : 1-lagig
Untergrund  : 'Bodenplatte'
Dämmung : extrudierte Polystyrol-Hartschaumplatten
Kantenausbildung : Stufenfalz
Wärmeleitfähigkeit (Bemessungswert) : 0,035 W/(mK)
Baustoffklasse : B1
Brandverhalten : E
Anwendungsgebiet : DEO
Druckbelastbarkeit Dämmstoff  : '700 kPa / 0,7 n/qmm'
Plattendicke : 30 mm
Menge: 95,000 m²

**01.02.01.5 Wärmedämmung, EPS, 035, 80 mm**
Polystyrol-Hartschaumplatten, einlagig, als Wärmedämmung unter Estrich.
Bauteil : Wärmedämmung
Anzahl Lagen : 1-lagig
Untergrund  : '.....'
Dämmung : Polystyrol-Hartschaumplatten
Wärmeleitfähigkeit (Bemessungswert) : 0,035 W/(mK)
Baustoffklasse : B1
Brandverhalten : E
Anwendungsgebiet : DEO
Druckbelastbarkeit Dämmstoff  : '.....'
Plattendicke : 80 mm
Angeb. Fabrikat  : '..........'
Menge: 198,000 m²

**01.02.01.6 Wärmedämmung, an Installation anpassen**
Anpassen der Wärmedämmung an Installation durch Ausschnitte und gesonderte Zuschnitte. Leitungsbündel bis 500 mm Breite gelten als ein Strang.
Bauteil : Wärmedämmung
Menge: 200,000 m

**01.02.01.7 Dämmhülse, Rohrleitung**
Dämmhülsen aus Kunststoff zur Verlegung von Rohrleitungen in der Wärmedämmschicht unter Estrichplatte.
Bauteil : Wärmedämmung
Einbauteil : Dämmhülse
Durchmesser Rohrleitung : < 25 mm
Dicke Dämmung : 50 mm
Angeb. Fabrikat  : '..........'
Menge: 150,000 m

**01.02.01.8 Ausgleich zwischen Installationsleitungen**
Ausgleichschicht zwischen verlegten Installationsleitungen mit Perliteschüttung und Dämmplatte unter Estrich auf Rohdecke.
Dämmung : EPS
Schüttung : Perlite
Schüttungsdicke : 50 mm
Wärmeleitfähigkeit (Bemessungswert) : 0,040 W/(mK)
Angeb. Fabrikat  : '..........'
Menge: 150,000 m²

**01.02.01.9 Zulage, Ausschnitte > 50 cm**
Zulage für das Herstellen von fachgerechten und passgenauen Ausschnitten der Dämmung, im Anschlussbereich an Stützen oder Leitungen auf der Bodenplatte.
Länge Ausschnitt : > 50 cm
Menge: 100,000 m

#### Bereich 01.03 Estriche - mineralisch/Kunstharz

##### Abschnitt 01.03.01 Zementestriche (CT)

**01.03.01.1 Zementestrich Estrich auf Dämmschicht über 5kN/m2 C40 F5 D 70mm**
STLB-Bau 2026-04 025
Zementestrich CT, für Bodenplatte, als Estrich auf Dämmschicht DIN 18560-2, unbewehrt, lotrechte Nutzlasten (Einzellasten über 4 kN, Flächenlasten über 5 kN/m2), Druckfestigkeitsklasse C40 DIN EN 13813, Biegezugfestigkeitsklasse F5 DIN EN 13813, Estrichnenndicke 70 mm, für Flächen in Innenräumen, zur Aufnahme von Beschichtungen, Oberfläche von Hand glätten, Ausführung im Kellergeschoss.
Menge: 95,000 m2

**01.03.01.2 Mehr-/Minderstärke 5 mm, Zementestrich**
*** Bedarfsposition ohne GB
Differenzpreis für 5 mm Mehr- bzw. Minderstärke des Zementestrichs.
Estrich : Zementestrich
Mehr-/Minderstärke : 5 mm
Menge: 1,000 m²

**01.03.01.3 Mehr-/Minderstärke 10 mm, Zementestrich**
*** Bedarfsposition ohne GB
Differenzpreis für 10 mm Mehr- bzw. Minderstärke des Zementestrichs.
Estrich : Zementestrich
Mehr-/Minderstärke : 10 mm
Menge: 1,000 m²

##### Abschnitt 01.03.02 Heizestriche

**01.03.02.1 Zement-Heizestrich Estrich auf Dämmschicht Bauart A 2kN/m2 C40 F5 D 65mm**
*** Bezugsbeschreibung
STLB-Bau 2026-04 025
Heizestrich als Zementestrich CT, als Estrich auf Dämmschicht DIN 18560-2, Bauart A, unbewehrt, lotrechte Nutzlast bis 2 kN/m2, Druckfestigkeitsklasse C40 DIN EN 13813, Biegezugfestigkeitsklasse F5 DIN EN 13813, Heizrohrdurchmesser 18 mm, Estrichnenndicke 65 mm, zur Aufnahme von Fliesen-/Plattenbelägen, Oberfläche von Hand glätten, Ausführung im Kellergeschoss.
Menge: 32,000 m2

**01.03.02.2 Wie vor, jedoch zur Aufnahme von Parkett; Ausführung im Erdgeschoss;**
*** wie Position 01.03.02.1
STLB-Bau 2026-04 025
zur Aufnahme von Parkett
Ausführung im Erdgeschoss
Menge: 163,000 m2

**01.03.02.3 Wie vor, jedoch Estrichnenndicke 75 mm; Ausführung im Erdgeschoss;**
*** wie Position 01.03.02.1
STLB-Bau 2026-04 025
Estrichnenndicke 75 mm
Ausführung im Erdgeschoss
Menge: 15,000 m2

**01.03.02.4 Wie vor, jedoch zur Aufnahme von Beschichtungen; Estrichnenndicke 75 mm; Ausführung im Erdgeschoss;**
*** wie Position 01.03.02.1
STLB-Bau 2026-04 025
zur Aufnahme von Beschichtungen
Estrichnenndicke 75 mm
Ausführung im Erdgeschoss
Menge: 42,000 m2

**01.03.02.5 Aufheizen Heizestrich**
Aufheizen des Heizestrichs inkl. Führung eines Heizprotokolls.
Abrechnung nach Tagen.
Estrich  : '.....'
Dicke Estrich  : '.....'
Menge: 14,000 d

**01.03.02.6 Zulage schnelleres Aufheizen Heizestrich**
Zusatzmittel um ein schnelleres Aufheizen des Heizestrichs zu ermöglichen
Estrich  : '.....'
Dicke Estrich  : '.....'
Menge: 254,000 m²

**01.03.02.7 Heizestrich, Zusatzleistungen, Zulage**
Zulage für Heizestriche für folgende Leistungen:
- Anlegen und Kennzeichnen von Messstellen für Feuchtigkeit
- Arbeitsunterbrechungen beim Aufheizen
- Aufheizprotokollabstimmung
- Zusätzliche Arbeitsfugen
Estrich  : '.....'
Estrichausführung  : '.....'
Dicke Estrich  : '.....'
Menge: 254,000 m²

**01.03.02.8 Vertiefung für Einbaurahmen, Estrich**
Vertiefung für Fußbodentank in Zementestrich; ohne Kantenprofile.
Estrich : Zementestrich
Höhe : 20 cm
Länge : 40,5 cm
Breite : 40,5 cm
Einbauteil : Fußbodentank
Menge: 1,000 St

**01.03.02.9 Vertiefung für Fußabstreifer, 300/150 cm**
Vertiefung für Fußabstreifer in Zementestrich, ohne Kantenprofile.
Estrich : Zementestrich
Arbeitsschritt : Vertiefung herstellen
Höhe : 5 cm
Länge : 200 cm
Breite : 150 cm
Einbauteil : Fußabstreifer
Menge: 2,000 St

##### Abschnitt 01.03.03 Fugen

**01.03.03.1 Bewegungsfuge, Kunststoffstreifen, in Estrich**
Bewegungsfuge ausbilden und mit Streifen aus Schaumkunststoff füllen, beständig gegen Öle und Fette.
Fugenunterfüllung und Fugenvorbehandlung gemäß Vorschrift des Füllstoffherstellers.
Estrich  : 'Zementestrich'
Fugentyp : Bewegungsfuge
Breite : 10 mm
Höhe : 70 mm
Fugeneinlage : Schaumkunststoff, öl- und fettbeständig
Menge: 11,000 m

**01.03.03.2 Bewegungsfuge, Heizestrich**
Bewegungsfuge für Heizestrich aus Mineralwolleunterlage und Moosgummischnur sowie Abdeckung mit elastischer Vergussmasse.
Estrich : Heizestrich
Fugentyp : Bewegungsfuge
Fugeneinlage : elastische Vergussmasse
Breite Fuge : ca. 10 mm
Tiefe Fuge : 50-75 mm
Menge: 39,000 m

**01.03.03.3 Dehnfuge, Heizestrich, Türbereich, Edelstahl-Profil**
Dehnfugenprofil für die Herstellung von dauerelastischen Bewegungs- und Dehnfugen im Türbereich sowie im gesamten Querschnitt des Heizestriches.
Estrich : Zementestrich
Estrichausführung : Heizestrich
Fugentyp : Dehnfuge
Profil : Edelstahl
Dicke : 10 mm
Dicke Estrich : < 75 mm
Menge: 15,000 m

**01.03.03.4 Verfugung, elastische Vergussmasse in Estrich**
Verfugung der Dehn-, Arbeits- und Anschlussfugen im Estrich mit elastischer Kunststoff-Vergussmasse.
Estrich  : 'Zementestrich'
Fugentyp : Dehn-, Arbeits- und Anschlussfugen
Arbeitsschritt : verfugen
Fugeneinlage : elastische Vergussmasse
Breite Fuge : 10 mm
Tiefe Fuge : 50 mm
Menge: 65,000 m

##### Abschnitt 01.03.04 Besondere Leistungen

**01.03.04.1 Bodeneinlauf, bauseitig, anarbeiten**
Fußbodeneinlauf in Estrich einarbeiten. Oberfläche passgenau, für nachfolgend bauseitige Abdichtung. Evtl. Nachjustieren des bauseitigen Einbauteils sowie Anarbeiten im Gefälle.
Estrichart  : '.....'
Aussparungsgröße : bis 0,1 m²
Estrichdicke  : '.....'
Gefälle : 2 %
Menge: 17,000 St

**01.03.04.2 Bodentank, bauseitig, anarbeiten**
Bodentank in Estrich einarbeiten. Oberfläche passgenau.
Estrichart : wie vor beschrieben
Aussparungsgröße : bis 0,1 m²
Estrichdicke  : '65 mm'
Menge: 1,000 St

**01.03.04.3 Aussparung schließen, < 0,1 m², Estrich**
Aussparung in Estrich schließen und nachträglich an durchdringende Bauteile anarbeiten.
Estrichausführung : Aussparung schließen
Estrich  : 'Zementestrich'
Größe Aussparung : < 0,1 m²
Dicke Estrich: '65-75 mm'
Menge: 17,000 St

**01.03.04.4 Aussparung schließen, > 0,1 m², Estrich**
Aussparung in Estrich schließen und nachträglich an durchdringende Bauteile anarbeiten.
Estrichausführung : Aussparung schließen
Estrich  : 'Zementestrich'
Größe Aussparung : > 0,1 m²
Dicke Estrich  : '65-75 mm'
Menge: 2,000 m²

**01.03.04.5 Höhenversatz, Estrich, 5 mm**
Höhenversatz des Estrichs durch Schalung, zum Ausgleich von Höhenunterschieden infolge verschiedener Belagstärken.
Estrich  : 'Zementestrich'
Estrichausführung : Höhenversatz
Höhe Versatz : ca. 5 mm
Menge: 1,135 m

**01.03.04.6 Höhenversatz, Estrich, 10 mm**
Höhenversatz des Estrichs durch Schalung, zum Ausgleich von Höhenunterschieden infolge verschiedener Belagstärken.
Estrich  : 'Zementestrich'
Estrichausführung : Höhenversatz
Höhe Versatz : ca. 10 mm
Menge: 6,000 m

**01.03.04.7 Estrichdübel**
Estrichdübel zur Verhinderung von Höhenversätzen im Bereich von Estrichfugen, mit Schallschutz, gleitend gelagert.
Abstand Dübel : ca. 350 mm
Anzahl Dübel pro Meter  : '3'
Durchmesser Dübel : 6 mm
Länge Dübel : 300 mm
Estrich  : 'Zementestrich'
Menge: 194,000 St

**01.03.04.8 Randabstellung, Estrich, 17 cm**
Estrichabstellung an freien Deckenrändern, Treppenpodesten etc.; Befestigung der Schalung auf Rohdecke.
Arbeitsschritt : Randabstellung
Estrich  : 'Zementestrich'
Höhe : 17 cm
Menge: 4,300 m

**01.03.04.9 Randabstellung, Estrich, 20 cm**
Estrichabstellung an freien Deckenrändern, Treppenpodesten etc.; Befestigung der Schalung auf Rohdecke.
Arbeitsschritt : Randabstellung
Estrich  : 'Zementestrich'
Höhe : 20 cm
Menge: 8,300 m

**01.03.04.10 Abstellwinkel, Stahl, 170/170/12 mm**
Abstellwinkel für Estrich, einschl. Befestigungsanker.
Estrichart  : 'Zementestrich'
Estrichhöhe  : '75 mm'
Winkelgröße : 170/170/12 mm
Material : Stahl
Menge: 4,300 m

**01.03.04.11 Abstellwinkel, Stahl, 200/150/15 mm**
Abstellwinkel für Estrich, einschl. Befestigungsanker.
Estrichart  : 'Zementestrich'
Estrichhöhe  : '75 mm'
Winkelgröße : 200/150/15 mm
Material : Stahl
Menge: 8,300 m

**01.03.04.12 Anlegen von Messstellenmarkierungen, Prüfung Restfeuchte**
Messstellenmarkierung zur Ermittlung der Restfeuchte eines Heizestrichs anlegen.
Zusätzliche Maßnahmen : Anlegen von Messstellenmarkierungen
Prüfung : Restfeuchte
Menge: 10,000 St

#### Bereich 01.04 Profile, Einbauteile

##### Abschnitt 01.04.01 Einbauteile

**01.04.01.1 Eingangsmatte mit Rahmen, Rauhaarrips, Alu-Kante, 150/200 cm, in Estrich**
Eingangsmatte mit Rahmen, bestehend aus verwindungssteifen Trägerprofilen mit Textilfaserstreifen und Metall-Kratzkanten zwischen den Profilen.
Tiefe : ca. 20 mm
Größe : 150/200 cm
Träger- und Kantenmaterial: Aluminium natur eloxiert
Obermaterial : Rauhaarrips
Farbe : grau
Menge: 2,000 St

**01.04.01.2 Sauberlauf, Estrich**
Sauberlaufzone, bestehend aus einem Aluminiumrahmen mit Breitrippenmatte, oberflächenbündig zum Fertigbodenbelag eingebaut.
Aussparungstiefe :ca. 20 mm
Mattenhöhe : 22 mm
Obermaterial : Synthetikfaser
Farbe : anthrazit
Mattengröße  : '750 x 1200 mm'
Menge: 1,000 St

### Titel 02 Verbindungsbau Barrierefreiheit

#### Bereich 02.01 Untergrund/Dampfsperren/Trennschichten

##### Abschnitt 02.01.01 Vorbereiten des Untergrundes

**02.01.01.1 Untergrund reinigen, grober Schmutz**
Reinigen des Untergrunds von grober Verschmutzung, z.B. Gips-, Mörtel-, Farbreste oder Öl.
Ausführung : Untergrund reinigen
Art des Untergrunds  : 'Betonplatte im UG,
  Massivholzdecke im EG'
Art der Verschmutzung : Staub, Mörtelreste, Farbe
Menge: 56,000 m²

##### Abschnitt 02.01.02 Dampfsperren, Abdichtungen

**02.01.02.1 Abdichtung Bodenplatte W1.1-E einlagig Bitumen-Dichtungsbahn HDPE KSK BA Kaltselbstklebeverf**
STLB-Bau 2026-04 018
Abdichtung erdberührter Bodenplatten DIN 18533-1 und DIN 18533-2, Raumnutzungsklasse RN2-E (übliche Anforderung), Wassereinwirkungsklasse W1.1-E (Bodenfeuchte und nichtdrückendes Wasser bei Bodenplatten und erdberührten Wänden), Rissklasse R1-E (gering), Rissüberbrückungsklasse RÜ1-E (geringe Rissüberbrückung bis 0,2 mm), einlagig, kaltselbstklebende Bitumen-Dichtungsbahnen mit HDPE-Trägerfolie KSK, Anwendungstyp DIN/TS 20000-202 BA (Bahn für Bauwerksabdichtung), im Kaltselbstklebeverfahren aufbringen.
Menge: 28,000 m2

**02.01.02.2 Anschluss Abdichtung, Estrich**
Abdichtungslage unter Estrich an aufgehenden Bauteilen ca. 15 cm hochziehen, inkl. Ausbildung von Innen- und Außenecken.
Das Brechen oder Abknicken der Bahnen in den Eckbereichen ist mit geeigneten Maßnahmen zu verhindern.
Bauteil : Abdichtung
Einbauort : Aufkantung
Arbeitsschritt : Anschluss
Höhe Aufkantung : ca. 15 cm
Menge: 11,000 m

##### Abschnitt 02.01.03 Trennschichten, Abdeckungen

**02.01.03.1 Abdeckung, PE-Folie 0,2 mm, 2-lagig, Dämmung, Estrich**
Abdeckung der Dämmschicht unter Estrich mit Kunststofffolie, zweilagig, Stöße 10 cm überlappt und verklebt, seitlich über Estrichoberkante hochgezogen.
Bauteil : Abdeckung
Einbauort : Dämmschicht unter Estrich
Material : PE-Folie
Dicke Folie : 0,2 mm
Anzahl Lagen : 2-lagig
Angeb. Fabrikat  : '..........'
Menge: 28,000 m²

**02.01.03.2 Abdeckung auf Trockenschüttung, Rippenpappe**
Abdeckung der Trockenschüttung mit Rippenpappe aus spezialgepresstem Papier, dicht gestoßen und randseitig sauber abgeschnitten; für Estrich.
Bauteil : Abdeckung
Einbauort : auf Trockenschüttung
Material : Rippenpappe
Menge: 30,000 m²

##### Abschnitt 02.01.04 Schüttungen

**02.01.04.1 Ausgleichsschicht Schüttung Polystyrolgranulat zementgeb. D 300 mm**
*** EP-Aufgliederung gefordert
Ausgleichsschicht als Schüttung, aus Polystyrolgranulat, zementgebunden, unter Estrich, Verlegung mit teils schräger Oberflächenausbildung unter 2 Rampen. (Neigung 6%)
mittlere Dicke '300' mm. (von 80 mm bis 540 mm)
Menge: 30,000 m2

**02.01.04.2 Voranstrich auftragen Kunstharz-Dispersion**
*** EP-Aufgliederung gefordert
Voranstrich auftragen, auf Boden, Untergrund Holz, mit einer einkomponentigen, lösungsmittelfreien Grundierung auf Dispersionsbasis zur Haftverbesserung der aufzubringenden gebundenen Schüttung.
Menge: 30,000 m2

#### Bereich 02.02 Dämmungen

##### Abschnitt 02.02.01 Trittschalldämmung

**02.02.01.1 Trittschalldämmung als senkrechter Randstreifen im Rampenbereich, EPS, 040, 15-2 mm**
Dämmplatten als Randstreifen an der gebundenen Schüttung.
Bauteil : Trittschalldämmung
Einbauort : seitlicher Anschluss der Schüttung an aufgehende Bauteile
Anwendungsgebiet : DES
Dämmung : EPS
Baustoffklasse : B1
Brandverhalten : E
Trittschallverbesserungsmaß : > 26 dB
Schalltechn. Eigenschaft : sg
Steifigkeitsgruppe : 30
Wärmeleitfähigkeit (Bemessungswert) : 0,040 W/(mK)
Plattendicke : 15 mm
Zusammendrückbarkeit : 2 mm
Menge: 9,300 m²

##### Abschnitt 02.02.02 Wärmedämmung

**02.02.02.1 Wärmedämmung, EPS, 035, 50 mm**
Polystyrol-Hartschaumplatten, einlagig, als Wärmedämmung unter Estrich.
Bauteil: Wärmedämmung
Anzahl Lagen: 1-lagig
Untergrund: 'Bituminöse Abdichtung'
Dämmung: Polystyrol-Hartschaumplatten
Wärmeleitfähigkeit (Bemessungswert): 0,035 W/(mK)
Baustoffklasse : B1
Brandverhalten : E
Anwendungsgebiet : DEO
Plattendicke : 50 mm
Menge: 28,000 m²

**02.02.02.2 Wärmedämmung, an Installation anpassen**
Anpassen der Wärmedämmung an Installation durch Ausschnitte und gesonderte Zuschnitte. Leitungsbündel bis 500 mm Breite gelten als ein Strang.
Bauteil : Wärmedämmung
Menge: 100,000 m

**02.02.02.3 Wärmedämmung, an Stützen anarbeiten**
Anarbeitung Wärmedämmung an Quadratstützen.
Bauteil : Wärmedämmung
Länge Stützen : 18 cm
Breite Stützen : 14 cm
Menge: 20,000 St

**02.02.02.4 Dämmhülse, Rohrleitung**
Dämmhülsen aus Kunststoff zur Verlegung von Rohrleitungen in der Wärmedämmschicht unter Estrichplatte.
Bauteil : Wärmedämmung
Einbauteil : Dämmhülse
Durchmesser Rohrleitung : < 25 mm
Dicke Dämmung : 50 mm
Menge: 25,000 m

**02.02.02.5 Ausgleich zwischen Installationsleitungen**
Ausgleichschicht zwischen verlegten Installationsleitungen mit Perliteschüttung und Dämmplatte unter Estrich auf Rohdecke.
Dämmung : EPS
Schüttung : Perlite
Schüttungsdicke : 50 mm
Wärmeleitfähigkeit (Bemessungswert) : 0,040 W/(mK)
Angeb. Fabrikat  : '..........'
Menge: 58,000 m²

#### Bereich 02.03 Estriche - mineralisch/Kunstharz

##### Abschnitt 02.03.01 Heizestriche

**02.03.01.1 Zement-Heizestrich Estrich auf Dämmschicht Bauart A 2kN/m2 C40 F5 D 65mm**
*** Bezugsbeschreibung
STLB-Bau 2026-04 025
Heizestrich als Zementestrich CT, als Estrich auf Dämmschicht DIN 18560-2, Bauart A, unbewehrt, lotrechte Nutzlast bis 2 kN/m2, Druckfestigkeitsklasse C40 DIN EN 13813, Biegezugfestigkeitsklasse F5 DIN EN 13813, Heizrohrdurchmesser 18 mm, Estrichnenndicke 65 mm, zur Aufnahme von Parkett, Oberfläche von Hand glätten.
Menge: 28,000 m2

**02.03.01.2 Wie vor, jedoch auf vorh. einseitigen Gefälle; Neigung über 5 bis 10 %;**
*** wie Position 02.03.01.1
STLB-Bau 2026-04 025
auf vorh. einseitigen Gefälle
Neigung über 5 bis 10 %
Menge: 30,000 m2

**02.03.01.3 Aufheizen Heizestrich**
Aufheizen des Heizestrichs inkl. Führung eines Heizprotokolls.
Abrechnung nach Tagen.
Estrich  : '.Zementestrich'
Dicke Estrich  : '65 mm'
Menge: 14,000 d

**02.03.01.4 Zulage schnelleres Aufheizen Heizestrich**
Zusatzmittel um ein schnelleres Aufheizen des Heizestrichs zu ermöglichen
Estrich  : 'Zementestrich'
Dicke Estrich  : '65 mm'
Menge: 58,000 m²

**02.03.01.5 Estrich auf Gefälle**
Estrich auf Gefälle verlegen; als Zulage.
Estrich  : 'Zementheizestrich'
Estrichausführung : auf Gefälle
Gefälle  : '6%'
Menge: 30,000 m²

##### Abschnitt 02.03.02 Fugen

**02.03.02.1 Bewegungsfuge, Kunststoffstreifen, in Estrich**
Bewegungsfuge ausbilden und mit Streifen aus Schaumkunststoff füllen, beständig gegen Öle und Fette.
Fugenunterfüllung und Fugenvorbehandlung gemäß Vorschrift des Füllstoffherstellers.
Estrich  : '.....'
Fugentyp : Bewegungsfuge
Breite : 10 mm
Höhe : 55 mm
Fugeneinlage : Schaumkunststoff, öl- und fettbeständig
Menge: 13,000 m

**02.03.02.2 Bewegungsfuge, Heizestrich**
Bewegungsfuge für Heizestrich aus Mineralwolleunterlage und Moosgummischnur sowie Abdeckung mit elastischer Vergussmasse.
Estrich : Heizestrich
Fugentyp : Bewegungsfuge
Fugeneinlage : elastische Vergussmasse
Breite Fuge : ca. 10 mm
Tiefe Fuge : 50-70 mm
Menge: 13,000 m

**02.03.02.3 Dehnfuge, Heizestrich, Türbereich, Edelstahl-Profil**
Dehnfugenprofil für die Herstellung von dauerelastischen Bewegungs- und Dehnfugen im Türbereich sowie im gesamten Querschnitt des Heizestriches.
Estrich : Zementestrich
Estrichausführung : Heizestrich
Fugentyp : Dehnfuge
Profil : Edelstahl
Dicke : 10 mm
Dicke Estrich : < 75 mm
Menge: 4,000 m

**02.03.02.4 Verfugung, elastische Vergussmasse in Estrich**
Verfugung der Dehn-, Arbeits- und Anschlussfugen im Estrich mit elastischer Kunststoff-Vergussmasse.
Estrich  : 'Zementestrich'
Fugentyp : Dehn-, Arbeits- und Anschlussfugen
Arbeitsschritt : verfugen
Fugeneinlage : elastische Vergussmasse
Breite Fuge : 10 mm
Tiefe Fuge : 50 mm
Menge: 65,000 m

##### Abschnitt 02.03.03 Besondere Leistungen

**02.03.03.1 Estrich anarbeiten**
Estrich an Einbauteile anpassen.
Estrich  : 'Zementestrich'
Einzelgröße : bis 0,1 m²
Zusätzliche Maßnahmen : anpassen an Stützen
Menge: 20,000 St

**02.03.03.2 Estrichdübel**
Estrichdübel zur Verhinderung von Höhenversätzen im Bereich von Estrichfugen, mit Schallschutz, gleitend gelagert.
Abstand Dübel : ca. 350 mm
Anzahl Dübel pro Meter  : '.....'
Durchmesser Dübel : 6 mm
Länge Dübel : 300 mm
Estrich  : '.....'
Angeb. Fabrikat  : '..........'
Menge: 39,000 St

**02.03.03.3 Anlegen von Messstellenmarkierungen, Prüfung Restfeuchte**
Messstellenmarkierung zur Ermittlung der Restfeuchte eines Heizestrichs anlegen.
Bauteil : Bodenplatte
Zusätzliche Maßnahmen : Anlegen von Messstellenmarkierungen
Prüfung : Restfeuchte
Menge: 4,000 St

#### Bereich 02.04 Profile, Einbauteile

##### Abschnitt 02.04.01 Einbauteile

**02.04.01.1 Eingangsmatte mit Rahmen, Rauhaarrips, Alu-Kante, 190/120 cm, in Estrich**
Eingangsmatte mit Rahmen, bestehend aus verwindungssteifen Trägerprofilen mit Textilfaserstreifen und Metall-Kratzkanten zwischen den Profilen.
Tiefe : ca. 20 mm
Größe : 190/120 cm
Träger- und Kantenmaterial: Aluminium natur eloxiert
Obermaterial : Rauhaarrips
Farbe : grau
Menge: 1,000 St

**02.04.01.2 Eingangsmatte mit Rahmen, Rauhaarrips, Alu-Kante, 210/210 cm, in Estrich**
Eingangsmatte mit Rahmen, bestehend aus verwindungssteifen Trägerprofilen mit Textilfaserstreifen und Metall-Kratzkanten zwischen den Profilen.
Tiefe : ca. 20 mm
Größe : 210/210 cm
Träger- und Kantenmaterial: Aluminium natur eloxiert
Obermaterial : Rauhaarrips
Farbe : grau
Menge: 1,000 St
